# Umnutzung der ehemaligen Schule zu einem Willkommens- und Integrationszentrum / Mehrgenerationenhaus
Angebotsaufforderung (GAEB DA XML 3.3, DA83)
Projekt: PSL – Postschule Luckenwalde
Währung: EUR
Auftraggeber: Stadt Luckenwalde, Markt 10, 14943 Luckenwalde
Erstellt mit: AVAPLAN, AVAPLAN win64bit 25.1.0.3966, 10.02.2025

## Kurzbeschreibung des Bauvorhabens
Kurzbeschreibung des Bauvorhabens

Die Stadt Luckenwalde beabsichtigt, auf dem Grundstück

Poststr. 20
14943 Luckenwalde

ein ehemaliges Schulgebäude zu sanieren und umzubauen und einen eingeschossigen Jugendclub anzubauen.

Bestandsgebäude:

Maße:
Länge 47,64 m, Breite 14,64 m, Traufhöhe ~ 11 m, Firsthöhe ~ 17,5 m.

Ebenen:
Kellergeschoss, Höhe Fußboden ~ 0,5 m bzw. 1 m unter Gelände (zwei Fußbodenhöhen),
Erdgeschoss, Höhe Fußboden ~ 2,25 m über Gelände,
Obergeschoss, Höhe Fußboden ~ 5,6 m über Gelände,
Dachgeschoss, Höhe Fußboden ~ 9,7 m über Gelände,
Dachboden (keine Nutzfläche) ~  12,7 m über Gelände.

Das Bestandsgebäude ist in massiver Bauweise errichtet. Die Decke über Kellergeschoss ist eine Kappendecke, teilweise Holzbalkendecke. Die Kappendecke über Kellergeschoss wird zum Teil, die Holzbalkendecke über Kellergeschoss vollständig durch eine neue Ziegeldecke ersetzt.
Die Holzbalkendecken in den darüber liegenden Geschossen werden saniert.
Das Satteldach aus Holz wurde im Jahr 2010 saniert, gedämmt und neue gedeckt. Die Fassade erhielt ein WDVS, die Holzfenster und Außentüren wurden ausgetauscht.
Der Innenputz, die Innentüren (bis auf eine Ausnahme), die Fußböden und Decken werden im Zuge dieser Maßnahme erneuert, die Fassade samt Fenstern sowie die Dachdeckung bleibt erhalten.
Im Kellergeschoss wird eine neue Bodenplatte aus Stahlbeton eingebaut.
Der bestehende Treppenraum wird über alle Geschosse einschl. Außenwand abgebrochen. Anschließend wird das Treppenhaus durch einen Anbau vergrößert, um einen Aufzugsschacht ergänzt und neue Treppen und Podeste eingebaut. Das neue Treppenhaus erhält eine Glasfassade.
Die Haustechnik wird vollständig erneuert.

Anbau:

Maße:
Länge 23,5 m, Breite 10,73 m, Traufhöhe ~ 11 m, Attikahöhe ~ 5 m.

Ebenen:
Erdgeschoss, Höhe Fußboden ~ 0,2 m über Gelände,

Der eingeschossige Anbau wird aus Kalksandsteinmauerwerk auf einer Bodenplatte aus WU-Beton errichtet und erhält eine Fassade aus Klinker-Verblendmauerwerk. Das Flachdach wird als Warmdach mit Gefälledämmung und Abdichtung ausgeführt.

## Baumaßnahme im laufenden Betrieb - KiTa/Hort
Baumaßnahme im laufenden Betrieb - KiTa/Hort

Die Baumaßnahme erfolgt parallel zum laufenden Betrieb der auf der Liegenschaft befindlichen Kindertagesstätte und Horteinrichtung. Daraus ergeben sich Einschränkungen und Maßgaben zur Rücksichtnahme, die durch den AN und alle im Auftrag des AN auf der Baustelle tätigen Unternehmen und Arbeitskräfte unbedingt zu berücksichtigen sind.

Höchste Priorität hat die Unfallverhütung. Die Baustelle ist vom Kita- und Hortbereich mittels Bauzaun bauseits durchschlupfsicher getrennt. LKW- und Kleintransporterverkehr auf dem Baugrundstück und im Bereich der Grundstückszufahrt hat unter allen Umständen nur mit Einweiser zu erfolgen (unabhängig davon, ob das jeweilige Fahrzeug mit Rückfahrkamera ausgestattet ist).

Auf dem gesamten Grundstück gilt ein striktes Rauchverbot.

## Baustrom
Baustrom

Baustrom und Baustromverteiler werden vom AG gestellt, die Kosten für den Verbrauch trägt der AG (keine Umlagen für Verbrauch). Die Anschlusskabel für eigene Verteiler und Geräte an den jeweiligen Arbeitsplätzen sind Sache des AN.

## Bauwasser
Bauwasser

Bauwasser wird vom AG gestellt, die Kosten für den Verbrauch trägt der AG (keine Umlagen für Verbrauch). Die Leitungen oder der Transport vom Bauwasserverteiler bis zur Verwendungsstelle sind Sache des AN.

## Förderwege
Förderwege

Sämtliche horizontalen und vertikalen Förderwege innerhalb und außerhalb des Gebäudes sind in die Einheitspreise einzukalkulieren und werden nicht gesondert vergütet.

## Beräumung, Entsorgung
Beräumung, Entsorgung

Sämtliche Materialreste und Abfälle aus der Sphäre des AN sind durch den AN zu beräumen bzw. zu entsorgen.

Die Entsorgung des Abfalls aus der Reinigung des Untergrunds von grober Verschmutzung ist in die Einheitspreise für die Reinigung einzukalkulieren und erfolgt durch den AN ohne gesonderte Vergütung.

## Bauabschnitte, Unterbrechungen
Bauabschnitte, Unterbrechungen

Das Bauvorhaben ist in zwei Bauabschnitte geteilt, Bauabschnitt 1: Umbau Bestandsgebäude,
Bauabschnitt 2: Errichtung Anbau Jugendclub.

Beide Bauabschnitte sind wie separate Bauvorhaben zu betrachten. Eine kontinuierliche Ausführung der Leistungen über beide Bauabschnitte hinweg kann terminlich nicht gewährleistet werden.

Innerhalb der Bauabschnitte erfolgt die Ausführung der Leistungen grundsätzlich kontinuierlich, bis auf folgende Unterbrechungen:

In allen Bauabschnitten:
– Wartezeit Belegreife gebundene Ausgleichsschichten

Im Bauabschnitt 2:
– Unterbrechung für bauseitigen Einbau Fußbodenheizung

## Dokumentation, Fachunternehmererklärung
Dokumentation, Fachunternehmererklärung

Die vom AN zu erstellenden Unterlagen, als Dokumentationsunterlagen einschl. Fachunternehmererklärung, werden dem AG zur Abnahme oder mit Legung der Schlussrechnung, je nachdem, was zuerst eintritt, zur Verfügung gestellt, im Format PDF, auf Datenträger/zum Download.

## Wärmedämmschicht als Ausgleichsschicht
Wärmedämmschicht als Ausgleichsschicht

Wärmedämmschichten als Ausgleichsschicht für Fußböden werden seitens der Hersteller und des Baustoffhandels unter sehr unterschiedlichen Bezeichnungen geführt. Um die geforderte Leistung eindeutig zu beschreiben, sind in der nachfolgenden Leistungsbeschreibung diejenigen bauphysikalischen Eigenschaften aufgeführt, die durch den AN nachzuweisen sind. Die Eignung ist durch den AN vor Einbau der Wärmedämmschicht nachzuweisen.

## Gleichw.techn.Spezifikat
Gleichw.techn.Spezifikat

Soweit in der Leistungsbeschreibung auf Technische Spezifikationen, z. B. nationale Normen, mit denen Europäische Normen umgesetzt werden, europäische technische Zulassungen, gemeinsame technische Spezifikationen, internationale Normen, Bezug genommen wird, werden auch ohne den ausdrücklichen Zusatz: oder gleichwertig, immer gleichwertige Technische Spezifikationen in Bezug genommen.

## Dokumentationsanforderungen
Dokumentationsanforderungen

Das vom AN geschuldete Werk ist durch den AN zu dokumentieren. Die Übergabe der vollständigen Dokumentationsunterlagen ist eine Voraussetzung für die Schlussrechnung.

Eine vollständige Dokumentation umfasst z.B.:

- Tagesberichte/Bau-Protokolle
- technische Beschreibungen
- Produktdatenblätter
- Lieferscheine
- Verwendbarkeitsnachweise (Zulassungen, Prüfzeugnisse, gutachterliche Stellungnahmen und dergleichen)
- Leistungserklärungen der Bauprodukte
- Fachunternehmererklärung
- Abschlags- und Teil-Schlussrechnungen
- Bürgschaften/Ablösungen

Die Übergabe der Dokumentation hat in folgender Form und Umfang zu erfolgen:

2 x auf Papier (DIN A4 bzw. auf DIN A4 gefaltet)
2 x auf CD/DVD
1 x zum Download im PDF-Format

Eine Abschlussbesprechung, bei der die Übergabe der Dokumentation und etwaige offene Fragen geklärt werden, ist verpflichtend.

## Anlagen
Anlagen

Folgende Anlagen gehören zum Leistungsverzeichnis:

1. Baustelleneinrichtungsplan
2. Bauzeichnungen
3. Detailzeichnungen

## L09 Estricharbeiten
EP-Anteile: Löhne; Stoffe; Geräte; Sonstige

### Abschnitt 1 Umbau Bestandsgebäude

#### Titel 1.1 Allgemein

##### Untertitel 1.1.1 Baustelleneinrichtung

**1.1.1.1 Baustelle einrichten Baustelleneinrichtung vorhalten räumen**
*** Pauschalposition
Baustelle für sämtliche in der Leistungsbeschreibung im Abschnitt "Umbau Bestandsgebäude" aufgeführten Leistungen einrichten, für die Dauer der Ausführung vorhalten und nach Fertigstellung räumen.
Menge: 1,000 psch
DIN 276/2018: 391

##### Untertitel 1.1.2 Stundenlohnarbeiten

**1.1.2.2 Baufacharbeiter/-in sämtliche Kosten/Zuschläge**
Stundenlohnarbeiten durch Baufacharbeiter/-in
der Verrechnungssatz für die jeweilige Arbeitskraft umfasst sämtliche Aufwendungen wie Lohn- und Gehaltskosten, Lohn- und Gehaltsnebenkosten, Zuschläge, lohngebundene und lohnabhängige Kosten, sonstige Sozialkosten, Gemeinkosten, Wagnis und Gewinn.
Menge: 5,000 h
DIN 276/2018: 399

**1.1.2.3 Bauhelfer/-in sämtliche Kosten/Zuschläge**
Stundenlohnarbeiten durch Bauhelfer/-in
der Verrechnungssatz für die jeweilige Arbeitskraft umfasst sämtliche Aufwendungen wie Lohn- und Gehaltskosten, Lohn- und Gehaltsnebenkosten, Zuschläge, lohngebundene und lohnabhängige Kosten, sonstige Sozialkosten, Gemeinkosten, Wagnis und Gewinn.
Menge: 5,000 h
DIN 276/2018: 399

##### Untertitel 1.1.3 Qualitätssicherung, Dokumentation

**1.1.3.4 Dokumentation sämtliche Leistungen**
*** Pauschalposition
Dokumentation sämtlicher im Bauabschnitt "Umbau Bestandsgebäude" ausgeführten Leistungen, gemäß der allgemeinen Dokumentationsanforderungen (siehe Vorbemerkung).
Menge: 1,000 psch
DIN 276/2018: 399

#### Titel 1.2 Estriche auf Kellerdecke (Räume/Flure)

##### Untertitel 1.2.1 Kellerdecke - Neue Stahlbetondecke (PSL-B-KD-1)

**1.2.1.5 Zementestrich Estrich auf Dämmschicht 5kN/m2 F5 D 65mm**
STLB-Bau 2024-10 025
Zementestrich DIN 18560-1 CT, für Deckenplatte, mit Grenzwerten für Ebenheitsabweichungen mit erhöhten Ebenheitsanforderungen DIN 18202 Ausgabe 2019-07 Tabelle 3 Zeile 4, als Estrich auf Dämmschicht, unbewehrt, lotrechte Nutzlasten (Einzellasten bis 4 kN, Flächenlasten bis 5 kN/m2), Biegezugfestigkeitsklasse F5 DIN EN 13813, Estrichnenndicke 65 mm, für Flächen in Innenräumen, Oberfläche maschinell glätten, Ausführung im Erdgeschoss.
Menge: 385,000 m2
DIN 276/2018: 353

**1.2.1.6 Estrich Durchdringung anpassen**
STLB-Bau 2024-10 025
Estrich an Durchdringung anpassen, bis 0,1 m2 Einzelgröße.
Menge: 2,000 St
DIN 276/2018: 353

**1.2.1.7 Abdeck. PE-Folie D 0,15mm**
STLB-Bau 2024-10 025
Abdeckung aus PE-Folie, Dicke 0,15 mm, Stöße überlappen, auf Dämmschichten, als Unterlage für Zementestrich, Ausführung im Erdgeschoss.
Menge: 385,000 m2
DIN 276/2018: 353

**1.2.1.8 Randdämmstreifen PE-Schaum D 10mm H 150mm**
STLB-Bau 2024-10 025
Randdämmstreifen aus PE-Schaum, Dicke 10 mm, Höhe 150 mm, mit Fuß und Folienlasche, selbstklebend, für Estrich auf Dämmschicht, Zementestrich, Ausführung im Erdgeschoss.
Menge: 318,000 m
DIN 276/2018: 353

**1.2.1.9 Wärmedämmschicht Fußboden PUR-PIR-Hartschaum PUR/PIR D 40mm 0,023W/(mK) DEO dh**
STLB-Bau 2024-10 025
Wärmedämmschicht für Fußboden, aus Polyurethan-/Polyisocyanurat-Hartschaum PUR/PIR DIN EN 13165, als Platte, Dicke 40 mm, Bemessungswert der Wärmeleitfähigkeit max. 0,023 W/(mK), Nennwert der Wärmeleitfähigkeit max. 0,022 W/(mK), einlagig, Anwendungsgebiet DIN 4108-10 DEO, hohe Druckbelastbarkeit - dh, auf Trittschalldämmschicht, als Unterlage für Estrich, Ausführung im Erdgeschoss.
Menge: 385,000 m2
DIN 276/2018: 353

**1.2.1.10 Trittschalldämmschicht Mineralwolle MW 5kN/m2 30-3mm 20MN/m3 0,035W/(mK) DES-sm**
Trittschalldämmschicht aus Mineralwolle MW DIN EN 13162, lotrechte Nutzlasten (Einzellasten bis 4 kN, Flächenlasten bis 5 kN/m2), als Platte, Lieferdicke 30 mm, Stufe Zusammendrückbarkeit kleiner gleich 3 mm (CP 3) DIN 4108-10, dynamische Steifigkeit kleiner gleich 20 MN/m3, Bemessungswert der Wärmeleitfähigkeit max. 0,035 W/(mK), Nennwert der Wärmeleitfähigkeit max. 0,034 W/(mK), mittlere Zusammendrückbarkeit - sm, Anwendungsgebiet DIN 4108-10 DES, auf Wärmedämmschicht, als Unterlage für Wärmedämmschicht, Ausführung im Erdgeschoss.
Menge: 385,000 m2
DIN 276/2018: 353

**1.2.1.11 Aussparung Dämmschicht schließen**
STLB-Bau 2024-10 025
Aussparung in der Dämmschicht schließen, Querschnitt rund.
Menge: 4,000 St
DIN 276/2018: 353

**1.2.1.12 Wärmedämmschicht Ausgleichsschicht D 50mm Leichtmörtel Zuschlag EPS-Granulat 145kg/m3**
Wärmedämmschicht als Ausgleichsschicht für Fußboden,
mittlere Dicke '50' mm,
aus Leichtmörtel, Bindemittel Zement, Zuschlagstoff EPS-Dämmstoffgranulat, recycelt, HBCD-frei, bauphysikalische Eigenschaften:
Trockenrohdichte des Mörtels 145 kg/m3 plus/minus 15 Prozent, Bemessungswert der Wärmeleitfähigkeit max. 0,059 W/(mK), Nennwert der Wärmeleitfähigkeit max. 0,057 W/(mK), Anwendungsgebiet DIN 4108-10 DEO, geringe Druckbelastbarkeit - dg,
auf Rohdecke, mit Rohren, Kabelkanälen und dergleichen, als Unterlage für Wärmedämmschicht, Ausführung im Erdgeschoss.
Menge: 385,000 m2
DIN 276/2018: 353

**1.2.1.13 Wärmedämmschicht Ausgleichsschicht Durchdringung anpassen**
Wärmedämmschicht als Ausgleichsschicht an Durchdringung anpassen, bis 0,1 m2 Einzelgröße.
Menge: 2,000 St
DIN 276/2018: 353

**1.2.1.14 Untergrund reinigen Beton**
STLB-Bau 2024-10 033
Reinigen des Untergrundes aus Beton, von grober Verschmutzung, aufgenommene Stoffe sammeln, und auf der Baustelle lagern, Abfall ist nicht gefährlich, nicht schadstoffbelastet.
Menge: 385,000 m2
DIN 276/2018: 397

#### Titel 1.3 Estriche im Treppenraum (Bodenplatten/Decken/Podeste)

##### Untertitel 1.3.1 Treppenraum - Bodenplatte (PSL-B-FB-1)

**1.3.1.15 Zementestrich Estrich auf Dämmschicht 5kN/m2 F7 D 80mm 5-10m2**
Zementestrich DIN 18560-1 CT, für Bodenplatte, mit Grenzwerten für Ebenheitsabweichungen mit erhöhten Ebenheitsanforderungen DIN 18202 Ausgabe 2019-07 Tabelle 3 Zeile 4, als Estrich auf Dämmschicht, unbewehrt, lotrechte Nutzlasten (Einzellasten bis 4 kN, Flächenlasten bis 5 kN/m2), Biegezugfestigkeitsklasse F7 DIN EN 13813, Estrichnenndicke 80 mm, für Flächen in Innenräumen, zur Aufnahme von Fliesen-/Plattenbelägen im Dünnbett, Oberfläche reiben, in Einzelflächen über 5 bis 10 m2, Ausführung im Erdgeschoss.
Menge: 8,200 m2
DIN 276/2018: 324

**1.3.1.16 Zementestrich Estrich auf Dämmschicht 5kN/m2 F7 D 60mm 5-10m2**
Zementestrich DIN 18560-1 CT, für Bodenplatte, mit Grenzwerten für Ebenheitsabweichungen mit erhöhten Ebenheitsanforderungen DIN 18202 Ausgabe 2019-07 Tabelle 3 Zeile 4, als Estrich auf Dämmschicht, unbewehrt, lotrechte Nutzlasten (Einzellasten bis 4 kN, Flächenlasten bis 5 kN/m2), Biegezugfestigkeitsklasse F7 DIN EN 13813, Estrichnenndicke 60 mm, für Flächen in Innenräumen, zur Aufnahme von Fliesen-/Plattenbelägen im Dünnbett, Oberfläche reiben, in Einzelflächen über 5 bis 10 m2, Ausführung im Erdgeschoss.
Menge: 7,900 m2
DIN 276/2018: 324

**1.3.1.17 Abdeck. PE-Folie D 0,15mm**
STLB-Bau 2024-10 025
Abdeckung aus PE-Folie, Dicke 0,15 mm, Stöße überlappen, auf Dämmschichten, am Randdämmstreifen bis Oberkante Estrich hochführen, Estrichnenndicke 75 mm, als Unterlage für Zementestrich, Ausführung im Erdgeschoss.
Menge: 16,100 m2
DIN 276/2018: 353

**1.3.1.18 Höhenversprung herstellen Höhendiff. 20 mm**
STLB-Bau 2024-10 025
Höhenversprung im Estrich zur Aufnahme unterschiedlich dicker Bodenbeläge herstellen,
Höhendifferenz Estrich '20' mm,
Ausführung im Erdgeschoss.
Menge: 5,400 m
DIN 276/2018: 353

**1.3.1.19 Herstellen Bewegungsfuge Einlage Mineralwolle B 10mm T 60mm**
STLB-Bau 2024-10 025
Herstellen der Bewegungsfuge, DIN EN 13318, in Estrich, durch Einlegen von Fugeneinlage, aus Mineralwolle DIN EN 13162, Fugenbreite 10 mm, Fugentiefe 60 mm, einschl. Estrichfugendübel, zur Verhinderung eines Höhenversatzes, Ausführung im Erdgeschoss.
Menge: 5,400 m
DIN 276/2018: 353

**1.3.1.20 Randdämmstreifen Mineralwolle D 12mm H 120mm**
STLB-Bau 2024-10 025
Randdämmstreifen aus Mineralwolle, Dicke 12 mm, Höhe 120 mm, für Estrich auf Dämmschicht, Ausführung im Erdgeschoss.
Menge: 21,000 m
DIN 276/2018: 353

**1.3.1.21 Wärmedämmschicht Fußboden Mineralwolle MW D 60mm 0,040W/(mK) DEO dm**
STLB-Bau 2024-10 025
Wärmedämmschicht für Fußboden, aus Mineralwolle MW DIN EN 13162, als Platte, Dicke 60 mm, Bemessungswert der Wärmeleitfähigkeit max. 0,040 W/(mK), Nennwert der Wärmeleitfähigkeit max. 0,039 W/(mK), Baustoffklasse DIN 4102-1 A1 (nichtbrennbar), einlagig, Anwendungsgebiet DIN 4108-10 DEO, mittlere Druckbelastbarkeit - dm, auf Trittschalldämmschicht, als Unterlage für Estrich, Ausführung im Erdgeschoss.
Menge: 16,100 m2
DIN 276/2018: 353

**1.3.1.22 Trittschalldämmschicht Mineralwolle MW 5kN/m2 30-3mm 20MN/m3 0,035W/(mK) DES-sm**
Trittschalldämmschicht aus Mineralwolle MW DIN EN 13162, lotrechte Nutzlasten (Einzellasten bis 4 kN, Flächenlasten bis 5 kN/m2), als Platte, Lieferdicke 30 mm, Stufe Zusammendrückbarkeit kleiner gleich 3 mm (CP 3) DIN 4108-10, dynamische Steifigkeit kleiner gleich 20 MN/m3, Bemessungswert der Wärmeleitfähigkeit max. 0,035 W/(mK), Nennwert der Wärmeleitfähigkeit max. 0,034 W/(mK), mittlere Zusammendrückbarkeit - sm, Anwendungsgebiet DIN 4108-10 DES, auf Wärmedämmschicht, als Unterlage für Wärmedämmschicht, Ausführung im Erdgeschoss.
Menge: 16,100 m2
DIN 276/2018: 353

**1.3.1.23 Wärmedämmschicht Ausgleichsschicht D 60mm Leichtmörtel Zuschlag Blähglasgranulat**
Wärmedämmschicht als Ausgleichsschicht für Fußboden,
mittlere Dicke '60' mm,
aus Leichtmörtel, Bindemittel Zement, Zuschlagstoff Blähglasgranulat, recycelt, Körnung 2/4 mm, bauphysikalische Eigenschaften:
Baustoffklasse DIN 4102-1 A1 (nichtbrennbar),
Bemessungswert der Wärmeleitfähigkeit max. 0,09 W/(mK),
Druckfestigkeit nach 24 h 0,7 N/mm2,
Frischmörtel-Rohdichte 290 kg/m3,
auf Rohdecke, mit Rohren, Kabelkanälen und dergleichen, als Unterlage für Wärmedämmschicht, Ausführung in allen Geschossen.
Menge: 16,100 m2
DIN 276/2018: 353

**1.3.1.24 Untergrund reinigen Bitumenbahnen (Bodenplatte)**
Reinigen des Untergrundes aus Bitumenbahnen (Abdichtung auf Bodenplatte), von grober Verschmutzung, aufgenommene Stoffe sammeln, und auf der Baustelle lagern, Abfall ist nicht gefährlich, nicht schadstoffbelastet.
Menge: 16,100 m2
DIN 276/2018: 397

##### Untertitel 1.3.2 Treppenraum - Kellerdecke (PSL-B-KD-2)

**1.3.2.25 Zementestrich Estrich auf Dämmschicht 5kN/m2 F5 D 65mm Podest**
STLB-Bau 2024-10 025
Zementestrich DIN 18560-1 CT, für Deckenplatte, mit Grenzwerten für Ebenheitsabweichungen mit erhöhten Ebenheitsanforderungen DIN 18202 Ausgabe 2019-07 Tabelle 3 Zeile 4, als Estrich auf Dämmschicht, unbewehrt, lotrechte Nutzlasten (Einzellasten bis 4 kN, Flächenlasten bis 5 kN/m2), Biegezugfestigkeitsklasse F5 DIN EN 13813, Estrichnenndicke 65 mm, für Flächen in Innenräumen, zur Aufnahme von Fliesen-/Plattenbelägen im Dünnbett, Oberfläche reiben, auf Podesten, Ausführung im Erdgeschoss.
Menge: 12,400 m2
DIN 276/2018: 353

**1.3.2.26 Abdeck. PE-Folie D 0,15mm**
STLB-Bau 2024-10 025
Abdeckung aus PE-Folie, Dicke 0,15 mm, Stöße überlappen, auf Dämmschichten, am Randdämmstreifen bis Oberkante Estrich hochführen, Estrichnenndicke 75 mm, als Unterlage für Zementestrich, Ausführung im Erdgeschoss.
Menge: 12,400 m2
DIN 276/2018: 353

**1.3.2.27 Randdämmstreifen Mineralwolle D 12mm H 120mm**
STLB-Bau 2024-10 025
Randdämmstreifen aus Mineralwolle, Dicke 12 mm, Höhe 120 mm, für Estrich auf Dämmschicht, Ausführung im Erdgeschoss.
Menge: 16,000 m
DIN 276/2018: 353

**1.3.2.28 Wärmedämmschicht Fußboden Mineralwolle MW D 40mm 0,040W/(mK) DEO dm**
STLB-Bau 2024-10 025
Wärmedämmschicht für Fußboden, aus Mineralwolle MW DIN EN 13162, als Platte, Dicke 40 mm, Bemessungswert der Wärmeleitfähigkeit max. 0,040 W/(mK), Nennwert der Wärmeleitfähigkeit max. 0,039 W/(mK), Baustoffklasse DIN 4102-1 A1 (nichtbrennbar), einlagig, Anwendungsgebiet DIN 4108-10 DEO, mittlere Druckbelastbarkeit - dm, auf Trittschalldämmschicht, als Unterlage für Estrich, Ausführung im Erdgeschoss.
Menge: 12,400 m2
DIN 276/2018: 353

**1.3.2.29 Trittschalldämmschicht Mineralwolle MW 5kN/m2 30-3mm 20MN/m3 0,035W/(mK) DES-sm**
Trittschalldämmschicht aus Mineralwolle MW DIN EN 13162, lotrechte Nutzlasten (Einzellasten bis 4 kN, Flächenlasten bis 5 kN/m2), als Platte, Lieferdicke 30 mm, Stufe Zusammendrückbarkeit kleiner gleich 3 mm (CP 3) DIN 4108-10, dynamische Steifigkeit kleiner gleich 20 MN/m3, Bemessungswert der Wärmeleitfähigkeit max. 0,035 W/(mK), Nennwert der Wärmeleitfähigkeit max. 0,034 W/(mK), mittlere Zusammendrückbarkeit - sm, Anwendungsgebiet DIN 4108-10 DES, auf Wärmedämmschicht, als Unterlage für Wärmedämmschicht, Ausführung im Erdgeschoss.
Menge: 12,400 m2
DIN 276/2018: 353

**1.3.2.30 Wärmedämmschicht Ausgleichsschicht D 50mm Leichtmörtel Zuschlag Blähglasgranulat**
Wärmedämmschicht als Ausgleichsschicht für Fußboden,
mittlere Dicke '50' mm,
aus Leichtmörtel, Bindemittel Zement, Zuschlagstoff Blähglasgranulat, recycelt, Körnung 2/4 mm, bauphysikalische Eigenschaften:
Baustoffklasse DIN 4102-1 A1 (nichtbrennbar),
Bemessungswert der Wärmeleitfähigkeit max. 0,09 W/(mK),
Druckfestigkeit nach 24 h 0,7 N/mm2,
Frischmörtel-Rohdichte 290 kg/m3,
auf Rohdecke, mit Rohren, Kabelkanälen und dergleichen, als Unterlage für Wärmedämmschicht, Ausführung in allen Geschossen.
Menge: 12,400 m2
DIN 276/2018: 353

**1.3.2.31 Untergrund reinigen Beton**
STLB-Bau 2024-10 033
Reinigen des Untergrundes aus Beton, von grober Verschmutzung, aufgenommene Stoffe sammeln, und auf der Baustelle lagern, Abfall ist nicht gefährlich, nicht schadstoffbelastet.
Menge: 12,400 m2
DIN 276/2018: 397

##### Untertitel 1.3.3 Treppenraum - Decken/Podeste

**1.3.3.32 Zementestrich Estrich auf Dämmschicht 5kN/m2 F5 D 65mm Podest**
STLB-Bau 2024-10 025
Zementestrich DIN 18560-1 CT, für Deckenplatte, mit Grenzwerten für Ebenheitsabweichungen mit erhöhten Ebenheitsanforderungen DIN 18202 Ausgabe 2019-07 Tabelle 3 Zeile 4, als Estrich auf Dämmschicht, unbewehrt, lotrechte Nutzlasten (Einzellasten bis 4 kN, Flächenlasten bis 5 kN/m2), Biegezugfestigkeitsklasse F5 DIN EN 13813, Estrichnenndicke 65 mm, für Flächen in Innenräumen, zur Aufnahme von Fliesen-/Plattenbelägen im Dünnbett, Oberfläche reiben, auf Podesten, Ausführung in allen Geschossen.
Menge: 49,000 m2
DIN 276/2018: 353

**1.3.3.33 Abdeck. PE-Folie D 0,15mm**
STLB-Bau 2024-10 025
Abdeckung aus PE-Folie, Dicke 0,15 mm, Stöße überlappen, auf Dämmschichten, am Randdämmstreifen bis Oberkante Estrich hochführen, Estrichnenndicke 75 mm, als Unterlage für Zementestrich, Ausführung in allen Geschossen.
Menge: 49,000 m2
DIN 276/2018: 353

**1.3.3.34 Randdämmstreifen Mineralwolle D 12mm H 120mm**
STLB-Bau 2024-10 025
Randdämmstreifen aus Mineralwolle, Dicke 12 mm, Höhe 120 mm, für Estrich auf Dämmschicht, Ausführung in allen Geschossen.
Menge: 67,000 m
DIN 276/2018: 353

**1.3.3.35 Trittschalldämmschicht Mineralwolle MW 5kN/m2 30-3mm 20MN/m3 0,035W/(mK) DES-sm**
Trittschalldämmschicht aus Mineralwolle MW DIN EN 13162, lotrechte Nutzlasten (Einzellasten bis 4 kN, Flächenlasten bis 5 kN/m2), als Platte, Lieferdicke 30 mm, Stufe Zusammendrückbarkeit kleiner gleich 3 mm (CP 3) DIN 4108-10, dynamische Steifigkeit kleiner gleich 20 MN/m3, Bemessungswert der Wärmeleitfähigkeit max. 0,035 W/(mK), Nennwert der Wärmeleitfähigkeit max. 0,034 W/(mK), mittlere Zusammendrückbarkeit - sm, Anwendungsgebiet DIN 4108-10 DES, auf Wärmedämmschicht, als Unterlage für Wärmedämmschicht, Ausführung in allen Geschossen.
Menge: 49,000 m2
DIN 276/2018: 353

**1.3.3.36 Wärmedämmschicht Ausgleichsschicht D 40mm Leichtmörtel Zuschlag Blähglasgranulat**
Wärmedämmschicht als Ausgleichsschicht für Fußboden,
mittlere Dicke '40' mm,
aus Leichtmörtel, Bindemittel Zement, Zuschlagstoff Blähglasgranulat, recycelt, Körnung 2/4 mm, bauphysikalische Eigenschaften:
Baustoffklasse DIN 4102-1 A1 (nichtbrennbar),
Bemessungswert der Wärmeleitfähigkeit max. 0,09 W/(mK),
Druckfestigkeit nach 24 h 0,7 N/mm2,
Frischmörtel-Rohdichte 290 kg/m3,
auf Rohdecke, mit Rohren, Kabelkanälen und dergleichen, als Unterlage für Wärmedämmschicht, Ausführung in allen Geschossen.
Menge: 49,000 m2
DIN 276/2018: 353

**1.3.3.37 Untergrund reinigen Beton**
STLB-Bau 2024-10 033
Reinigen des Untergrundes aus Beton, von grober Verschmutzung, aufgenommene Stoffe sammeln, und auf der Baustelle lagern, Abfall ist nicht gefährlich, nicht schadstoffbelastet.
Menge: 49,000 m2
DIN 276/2018: 397

### Abschnitt 2 Errichtung Anbau Jugendclub

#### Titel 2.1 Allgemein

##### Untertitel 2.1.1 Baustelleneinrichtung

**2.1.1.38 Baustelle einrichten Baustelleneinrichtung vorhalten räumen**
*** Pauschalposition
Baustelle für sämtliche in der Leistungsbeschreibung im Abschnitt "Errichtung Anbau Jugendclub" aufgeführten Leistungen einrichten, für die Dauer der Ausführung vorhalten und nach Fertigstellung räumen.
Menge: 1,000 psch
DIN 276/2018: 391

##### Untertitel 2.1.2 Stundenlohnarbeiten

**2.1.2.39 Baufacharbeiter/-in sämtliche Kosten/Zuschläge**
Stundenlohnarbeiten durch Baufacharbeiter/-in
der Verrechnungssatz für die jeweilige Arbeitskraft umfasst sämtliche Aufwendungen wie Lohn- und Gehaltskosten, Lohn- und Gehaltsnebenkosten, Zuschläge, lohngebundene und lohnabhängige Kosten, sonstige Sozialkosten, Gemeinkosten, Wagnis und Gewinn.
Menge: 5,000 h
DIN 276/2018: 399

**2.1.2.40 Bauhelfer/-in sämtliche Kosten/Zuschläge**
Stundenlohnarbeiten durch Bauhelfer/-in
der Verrechnungssatz für die jeweilige Arbeitskraft umfasst sämtliche Aufwendungen wie Lohn- und Gehaltskosten, Lohn- und Gehaltsnebenkosten, Zuschläge, lohngebundene und lohnabhängige Kosten, sonstige Sozialkosten, Gemeinkosten, Wagnis und Gewinn.
Menge: 5,000 h
DIN 276/2018: 399

##### Untertitel 2.1.3 Qualitätssicherung, Dokumentation

**2.1.3.41 Dokumentation sämtliche Leistungen**
*** Pauschalposition
Dokumentation sämtlicher im Bauabschnitt "Errichtung Anbau Jugendclub" ausgeführten Leistungen, gemäß der allgemeinen Dokumentationsanforderungen (siehe Vorbemerkung).
Menge: 1,000 psch
DIN 276/2018: 399

#### Titel 2.2 Estriche Anbau Jugendclub (Bodenplatte)

##### Untertitel 2.2.1 Estriche auf Bodenplatte (PSL-J-FB-1)

**2.2.1.42 Zement-Heizestrich 4kN/m2 F5 Bauart A D 80mm**
STLB-Bau 2024-10 025
Heizestrich DIN 18560-2 als Zementestrich CT, für Bodenplatte, mit Grenzwerten für Ebenheitsabweichungen mit erhöhten Ebenheitsanforderungen DIN 18202 Ausgabe 2019-07 Tabelle 3 Zeile 4, als Estrich auf Dämmschicht, unbewehrt, lotrechte Nutzlasten (Einzellasten bis 3 kN, Flächenlasten bis 4 kN/m2), Biegezugfestigkeitsklasse F5 DIN EN 13813, Bauart A, Heizrohrdurchmesser 18 mm, Estrichnenndicke 80 mm, zur Aufnahme von Fliesen-/Plattenbelägen, Oberfläche maschinell glätten, Ausführung im Erdgeschoss.
Menge: 187,000 m2
DIN 276/2018: 324

**2.2.1.43 Zement-Heizestrich 2kN/m2 F5 Bauart A D 80mm Gefälle 4seitig Neigung bis 5% 1-5m2**
STLB-Bau 2024-10 025
Heizestrich DIN 18560-2 als Zementestrich CT, für Bodenplatte, als Estrich auf Dämmschicht, unbewehrt, lotrechte Nutzlast bis 2 kN/m2, Biegezugfestigkeitsklasse F5 DIN EN 13813, Bauart A, Heizrohrdurchmesser 18 mm, Estrichnenndicke 80 mm, auf vorh. 4-seitigen Gefälle, Neigung bis 5 %, zur Aufnahme von Fliesen-/Plattenbelägen, Oberfläche von Hand glätten, in Einzelflächen über 1 bis 5 m2, Ausführung im Erdgeschoss.
Menge: 1,400 m2
DIN 276/2018: 324

**2.2.1.44 Höhenversprung herstellen Höhendiff. 20 mm**
STLB-Bau 2024-10 025
Höhenversprung im Estrich zur Aufnahme unterschiedlich dicker Bodenbeläge herstellen,
Höhendifferenz Estrich '20' mm,
Ausführung im Erdgeschoss.
Menge: 5,800 m
DIN 276/2018: 353

**2.2.1.45 Höhenversprung herstellen Höhendiff. 10 mm**
STLB-Bau 2024-10 025
Höhenversprung im Estrich zur Aufnahme unterschiedlich dicker Bodenbeläge herstellen,
Höhendifferenz Estrich '10' mm,
Ausführung im Erdgeschoss.
Menge: 1,500 m
DIN 276/2018: 353

**2.2.1.46 Herstellen Bewegungsfuge Einlage Mineralwolle B 10mm T 80mm**
STLB-Bau 2024-10 025
Herstellen der Bewegungsfuge, DIN EN 13318, in Estrich, durch Einlegen von Fugeneinlage, aus Mineralwolle DIN EN 13162, Fugenbreite 10 mm, Fugentiefe 80 mm, einschl. Estrichfugendübel, zur Verhinderung eines Höhenversatzes, Ausführung im Erdgeschoss.
Menge: 7,300 m
DIN 276/2018: 353

**2.2.1.47 Messstellenmarkierung**
STLB-Bau 2024-10 025
Messstellenmarkierung zur Ermittlung der Restfeuchte eines Heizestrichs anlegen.
Menge: 14,000 St
DIN 276/2018: 353

*Hinweis: Hinweis zur Trittschalldämmschicht*
Hinweis zur Trittschalldämmschicht

Der Einbau der Trittschalldämmschicht einschl. Kaschierung, der Heizrohre, der Randdämmstreifen und der Bewegungsfugenprofile in Innentüröffnungen erfolgt bauseits durch den Errichter der Heizungsanlage.

**2.2.1.48 Wärmedämmschicht Fußboden PUR-PIR-Hartschaum PUR/PIR D 40mm 0,023W/(mK) DEO dh**
STLB-Bau 2024-10 025
Wärmedämmschicht für Fußboden, aus Polyurethan-/Polyisocyanurat-Hartschaum PUR/PIR DIN EN 13165, als Platte, Dicke 40 mm, Bemessungswert der Wärmeleitfähigkeit max. 0,023 W/(mK), Nennwert der Wärmeleitfähigkeit max. 0,022 W/(mK), einlagig, Anwendungsgebiet DIN 4108-10 DEO, hohe Druckbelastbarkeit - dh, auf Wärmedämmschicht, als Unterlage für Trittschalldämmschicht, Ausführung im Erdgeschoss.
Menge: 189,000 m2
DIN 276/2018: 353

**2.2.1.49 Aussparung Dämmschicht schließen**
STLB-Bau 2024-10 025
Aussparung in der Dämmschicht schließen, Querschnitt rund.
Menge: 2,000 St
DIN 276/2018: 353

**2.2.1.50 Wärmedämmschicht Ausgleichsschicht D 130mm Leichtmörtel Zuschlag EPS-Granulat 145kg/m3**
Wärmedämmschicht als Ausgleichsschicht für Fußboden,
mittlere Dicke '130' mm,
aus Leichtmörtel, Bindemittel Zement, Zuschlagstoff EPS-Dämmstoffgranulat, recycelt, HBCD-frei, bauphysikalische Eigenschaften:
Trockenrohdichte des Mörtels 145 kg/m3 plus/minus 15 Prozent, Bemessungswert der Wärmeleitfähigkeit max. 0,059 W/(mK), Nennwert der Wärmeleitfähigkeit max. 0,057 W/(mK), Anwendungsgebiet DIN 4108-10 DEO, geringe Druckbelastbarkeit - dg,
auf Rohdecke, mit Rohren, Kabelkanälen und dergleichen, als Unterlage für Wärmedämmschicht, Ausführung im Erdgeschoss.
Menge: 178,000 m2
DIN 276/2018: 353

**2.2.1.51 Wärmedämmschicht Ausgleichsschicht D 110mm Leichtmörtel Zuschlag EPS-Granulat 145kg/m3**
Wärmedämmschicht als Ausgleichsschicht für Fußboden,
mittlere Dicke '110' mm,
aus Leichtmörtel, Bindemittel Zement, Zuschlagstoff EPS-Dämmstoffgranulat, recycelt, HBCD-frei, bauphysikalische Eigenschaften:
Trockenrohdichte des Mörtels 145 kg/m3 plus/minus 15 Prozent, Bemessungswert der Wärmeleitfähigkeit max. 0,059 W/(mK), Nennwert der Wärmeleitfähigkeit max. 0,057 W/(mK), Anwendungsgebiet DIN 4108-10 DEO, geringe Druckbelastbarkeit - dg,
auf Rohdecke, mit Rohren, Kabelkanälen und dergleichen, als Unterlage für Wärmedämmschicht, Ausführung im Erdgeschoss.
Menge: 11,000 m2
DIN 276/2018: 353

**2.2.1.52 Gefälle herstellen D 90-110 mm Leichtmörtel Zuschlag EPS-Granulat 145kg/m3**
Gefälle herstellen auf Untergrund aus Beton, Neigung über 2 bis 5 %, Dicke am Tiefpunkt 90 mm, mittlere Dicke 110 mm, 4-seitiges Gefälle, aus Leichtmörtel, Bindemittel Zement, Zuschlagstoff EPS-Dämmstoffgranulat, recycelt, HBCD-frei, bauphysikalische Eigenschaften:
Trockenrohdichte des Mörtels 145 kg/m3 plus/minus 15 Prozent, Bemessungswert der Wärmeleitfähigkeit max. 0,059 W/(mK), Nennwert der Wärmeleitfähigkeit max. 0,057 W/(mK), Anwendungsgebiet DIN 4108-10 DEO, geringe Druckbelastbarkeit - dg,
auf Rohdecke, mit Rohren, Kabelkanälen und dergleichen, als Unterlage für Wärmedämmschicht, Ausführung im Erdgeschoss.
Menge: 1,400 m2
DIN 276/2018: 353

**2.2.1.53 Höhenversprung herstellen Höhendiff. 20 mm**
Höhenversprung in Ausgleischsschicht zur Aufnahme unterschiedlich dicker Bodenbeläge herstellen,
Höhendifferenz Ausgleichsschicht '20' mm,
Ausführung im Erdgeschoss.
Menge: 5,800 m
DIN 276/2018: 353

**2.2.1.54 Höhenversprung herstellen Höhendiff. 10 mm**
Höhenversprung in Ausgleichsschicht zur Aufnahme unterschiedlich dicker Bodenbeläge herstellen,
Höhendifferenz Ausgleichsschicht '10' mm,
Ausführung im Erdgeschoss.
Menge: 1,500 m
DIN 276/2018: 353

**2.2.1.55 Wärmedämmschicht Ausgleichsschicht Durchdringung anpassen**
Wärmedämmschicht als Ausgleichsschicht an Durchdringung anpassen, bis 0,1 m2 Einzelgröße.
Menge: 2,000 St
DIN 276/2018: 353

**2.2.1.56 Untergrund reinigen Bitumenbahnen (Bodenplatte)**
Reinigen des Untergrundes aus Bitumenbahnen (Abdichtung auf Bodenplatte), von grober Verschmutzung, aufgenommene Stoffe sammeln, und auf der Baustelle lagern, Abfall ist nicht gefährlich, nicht schadstoffbelastet.
Menge: 189,000 m2
DIN 276/2018: 397
